# Lüdenscheider Straße 17 - Umbau Kita
Angebotsaufforderung (GAEB DA XML 3.3, DA83)
Projekt: 2320
Währung: EUR
Vergabeart: Öffentliche Ausschreibung
Erstellt mit: GXML Toolbox V3.3 R20220330, ORCA AVA 27 27.00.00, 05.02.2026

## BVB Besondere Vertragsbedingungen
1. Art und Umfang der Leistung (§ 1 VOB/B)

Die Vertragsleistung umfasst alle Leistungen und Lieferungen, die erforderlich sind, um das Gewerk funktionsfähig herzustellen. Unvollständigkeiten, Unklarheiten und Widersprüche sind dahingehend aufzulösen, dass eine den übrigen Vorschriften des Vertrages entsprechenden funktionsfähige Leistung geschuldet wird.

2. Mengenabweichungen (§ 2 Abs. 3 VOB/B)

Die Klausel "Massenänderungen - auch über 10% - sind vorbehalten und berechtigen nicht zu einer Preiskorrektur" ist unwirksam.

3. Ausführungsunterlagen (§ 3 Abs. 5 und 6 VOB/B)

Der Ausführung dürfen nur Unterlagen zugrunde gelegt werden, die vom Auftraggeber als zur Ausführung bestimmt gekennzeichnet sind.

Sämtliche Maße sind vom Auftragnehmer am Bau zu prüfen.

Der Auftragnehmer hat auf Verlangen des Auftraggebers einen Baustelleneinrichtungsplan und ein Geräteverzeichnis zu erstellen und dem Auftraggeber zu übergeben.

Der Auftragnehmer hat auf Verlangen des Auftraggebers einen Bauterminplan für seine Leistungen zu erstellen und dem Auftraggeber zu übergeben.

Dieser Bauterminplan muss Abhängigkeiten zu Vorleistungen anderer Gewerke berücksichtigen und - sofern erforderlich - Trockenzeiten, Lieferzeiten und dergleichen enthalten.

4. Werbung (§ 4 Abs. 1 VOB/B)

Werbung auf der Baustelle ist nur nach vorheriger Zustimmung des Auftraggebers zulässig.

5. Umweltschutz (§ 4 Abs. 2 und 3 VOB/B)

Der Auftragnehmer hat zum Schutz der Umwelt, Landschaft und Gewässer die durch die Arbeiten verursachten Beeinträchtigungen auf das unvermeidliche Mindestmaß zu beschränken.

Der Auftragnehmer hat behördliche Anordnungen oder Ansprüche Dritter dem Auftraggeber unverzüglich schriftlich mitzuteilen.

6. Benutzung von Arbeitsplätzen (§ 4 Abs. 4 VOB/B)

Der Auftraggeber stellt dem Auftragnehmer die notwendigen Arbeitsplätze gemäß § 4 Abs. 4 VOB/B unentgeltlich zur Verfügung.

7. Benutzung von Lagerplätzen (§ 4 Abs. 4 VOB/B)

Der Auftraggeber stellt dem Auftragnehmer die notwendigen Lagerplätze gemäß § 4 Abs. 4 VOB/B unentgeltlich zur Verfügung.

8. Benutzung von Wasser- und Energieanschlüssen (§ 4 Abs. 4 VOB/B)

Die Anschlussanlagen für Wasser und Energie (wie im LV beschrieben) werden bauseits gestellt.

Von den Kosten hierfür sowie für die Verbrauchskosten trägt der Auftragnehmer einen Betrag von  0,4 % seiner Schlussrechnungssumme.

9. Baureinigung und Abfallbeseitigung

Dem Auftragnehmer obliegt die Baureinigung nach Abschnitt 4.1 der DIN 18299 (aktuelle Fassung) und der einschlägigen gewerkespezifischen Allgemeinen Technischen Vertragsbedingungen für Bauleistungen (VOB/C). Kommt der AN dem innerhalb einer angemessenen, ihm gesetzten Frist samt Kündigungsandrohung nicht nach, ist der Auftraggeber zur Teilkündigung und anschließenden Selbstbeseitigung auf Kosten des Auftragnehmers berechtigt.

Dabei werden vom Auftraggeber die tatsächlich entstandenen Kosten zugrunde gelegt.

Der Auftragnehmer wird sich bemühen, bei der Erbringung seiner Leistung Abfälle zu vermeiden.

Der Auftragnehmer trifft alle erforderlichen Vorkehrungen, um Bau- und Abbruchabfälle nach den geltenden Vorschriften getrennt zu erfassen und zu halten sowie einer sachgerechten Entsorgung zuzuführen.

Die nach den abfallrechtlichen Bestimmungen zum Nachweis einer ordnungsgemäßen Entsorgung erforderlichen Erklärungen, Bestätigungen, Belege usw. sind dem Auftraggeber vorzulegen.

10. Weitervergabe an Nachunternehmer (§ 4 Abs. 8 VOB/B)

Der Auftragnehmer darf Leistungen nur an Nachunternehmer übertragen, die fachkundig, leistungsfähig und zuverlässig sind; dazu gehört auch, dass sie ihren gesetzlichen Verpflichtungen zur Zahlung von Steuern und Sozialabgaben nachgekommen sind und die gewerberechtlichen Voraussetzungen erfüllen. Der Auftragnehmer hat vor der beabsichtigten Übertragung Art und Umfang der Leistungen sowie Name, Anschrift und Berufsgenossenschaft (einschließlich Mitgliedsnummer) des hierfür vorgesehenen Nachunternehmers dem Auftraggeber schriftlich bekannt zu geben.

Beabsichtigt der Auftragnehmer Leistungen zu übertragen, auf die sein Betrieb eingerichtet ist, hat er vorher die schriftliche Zustimmung des Auftraggebers gemäß § 4 Abs. 8 Nr. 1, Satz 2 VOB/B einzuholen.

Der Auftragnehmer muss sicherstellen, dass der Nachunternehmer die ihm übertragenen Leistungen nicht weitervergibt, es sei denn, der Auftraggeber hat zuvor schriftlich zugestimmt.

Bei Verstößen des Auftragnehmers oder der von ihm beauftragten Nachunternehmer gegen die sich aus dem Vertrag ergebenden Bedingungen für die Beauftragung von Nachunternehmern, hat der Auftragnehmer eine Vertragsstrafe gemäß besonders anzufertigender Urkunde zu zahlen.

Ist darauf zu achten, dass bei der Ausführung von Arbeiten, täglich ein Mitarbeiter vor Ort ist, welcher der deutschen Sprache mächtig ist.

11. Ausführung der Leistung (§ 4 Abs. 10 VOB/B)

Für die Teile der Leistung, die durch die weitere Ausführung der Prüfung und Feststellung entzogen werden, wird die gemeinsame Feststellung auf der Baustelle über deren Zustand, ihre Vertragsmäßigkeit sowie deren Art und Umfang verlangt. Der Auftragnehmer hat die gemeinsame Feststellung rechtzeitig zu beantragen.

12. Ausführungsfristen (§ 5 VOB/B)

Der Auftragnehmer ist verpflichtet, mit der Herstellung nach Erteilung des Zuschlags alsbald zu beginnen und in einer angemessenen Zeit zügig zu Ende zu führen.

13. Vertragsstrafe (§ 11 VOB/B)

Der Auftraggeber ist berechtigt, für jeden Fall der vom Auftragnehmer verschuldeten Überschreitung des Endtermins als Vertragsstrafe 0,2 % der Netto-Auftragssumme je Werktag der Überschreitungszeit geltend zu machen, insgesamt jedoch höchstens 5 % der Netto-Auftragssumme. Die Vertragsstrafe für die nicht fristgerechte Erfüllung kann neben dem Anspruch auf Erfüllung geltend gemacht werden. Dem Auftragnehmer bleibt der Mitverursachungs-/ Mitverschuldenseinwand erhalten.

a) Der Auftraggeber ist berechtigt, für jeden Fall der vom Auftragnehmer verschuldeten Überschreitung einer Einzelfrist als Vertragsstrafe 0,3 % je Werktag der bis zu diesem Zeitpunkt vom Auftraggeber vertragsgemäß zu leistenden gesamten Bruttoschlussrechnungssumme geltend zu machen, insgesamt jedoch höchstens 5 % der bis zu diesem Zeitpunkt vom Auftraggeber vertragsgemäß zu leistenden Bruttoschlussrechnungssumme.
b) Die nach dem vorstehenden Absatz fällig werdende Vertragstrafe ist dann nicht verwirkt, wenn die in diesem Vertrag vereinbarte Ausführungsfrist eingehalten wird. Das gilt nicht, wenn durch die vom Auftragnehmer zu vertretende Versäumung einzelner Einzelfristen der im Bauzeitenplan festgelegte Arbeitsbeginn für andere Gewerke verschoben wird oder dem Auftraggeber ein Verzugsschaden entsteht.
c) Der bei der Abnahme auszusprechende Vorbehalt der Geltendmachung kann noch bis zur Fälligkeit der Schlussrechnung erklärt werden.
d) Die Einhaltung der Zwischentermine ist aus den nachfolgend erläuterten Gründen für das Bauvorhaben von ganz besonderer Bedeutung, weshalb eine Pönalisierung auch der Zwischentermine vereinbart wird

Der Auftraggeber ist berechtigt, für jeden vom Auftragnehmer auf der Baustelle eingesetzten Schwarzarbeiter als Vertragsstrafe 0,2 % der Netto-Auftragssumme je Werktag und Mann geltend zu machen, insgesamt jedoch höchstens 10 % der Netto-Auftragssumme, maximal aber 250.000,-EUR.

Die Vertragsstrafe ist spätestens bei der Abnahme vorzubehalten und kann von der sich aus der Schlussrechnung ergebenden noch offenen Werklohnforderung des Auftragnehmers in Abzug gebracht werden.

Wenn es sich bei dem Auftragnehmer um einen Kaufmann im Sinne des Handelsgesetzbuches handelt und er aus Anlass der Vergabe eine Abrede getroffen hat, die eine unzulässige Wettbewerbsbeschränkung darstellt, hat er 3 % der Auftragssumme an den Auftraggeber zu zahlen. Ansprüche auf einen höheren Schadensersatz bleiben unberührt.
Wenn es sich bei dem Auftragnehmer um einen Nichtkaufmann handelt und er aus Anlass der Vergabe eine Abrede getroffen hat, die eine unzulässige Wettbewerbsbeschränkung darstellt, hat er 3 % der Auftragssumme an den Auftraggeber zu zahlen, es sei denn, dass ein Schaden in anderer, niedrigerer Höhe nachgewiesen wird.

14. Verteilung der Gefahr (§ 7 VOB/B), Bauwesenversicherung

Vom Auftraggeber beigestellte Baustoffe hat der Auftragnehmer gegen Diebstahl und andere Schäden zu schützen

Der AG hat eine Bauwesenversicherung abgeschlossen, welche die Leistungen des Auftragnehmers mit abdeckt. Die Selbstbeteiligung beträgt pro Versicherungsfall 500 Euro.
Sofern der AN durch einen Versicherungsfall betroffen ist, trägt er diesen Selbstbehalt im Verhältnis zum Auftraggeber. Der Auftragnehmer beteiligt sich an der Versicherungsprämie mit 0,3 % Euro. Der Betrag kommt von der Schlussrechnung in Abzug.

15. Haftung (§ 10 Abs. 2 VOB/B)

Der Auftragnehmer ist verpflichtet, eigenverantwortlich alle notwendigen Sicherheitsvorkehrungen im eigenen Leistungsbereich zu treffen, um Schäden von Personen und Sachen innerhalb des Baugeländes und des Baubereichs abzuwenden (Verkehrssicherungspflicht). Der Auftragnehmer stellt den Auftraggeber im Innenverhältnis von sämtlichen Schadensersatzansprüchen aus schuldhafter Verkehrssicherungspflichtverletzung im eigenen Leistungsbereich frei, insbesondere bei etwaigen von ihm schuldhaft verursachten Schäden an Nachbargebäuden oder -grundstücken (vgl. § 10 Abs. 2, Satz 1, Halbsatz 2 VOB/B).

Der Auftragnehmer hat Bauunfälle, bei denen Personen- oder Sachschäden entstanden sind, dem Auftraggeber unverzüglich mitzuteilen.

16. Abnahme (§ 12 VOB/B)

Die Abnahme erfolgt förmlich unter Erstellung eines von beiden Vertragspartnern zu unterzeichnenden Protokolls. Die Abnahme ist innerhalb einer Frist von zwölf Werktagen nach Fertigstellungsmeldung durch den Auftragnehmer durchzuführen, wenn einer der Vertragspartner die Vornahme der Abnahme verlangt.

Wenn sich die Vertragspartner über den Abnahmetermin nicht einigen, wird dieser vom Auftraggeber unter Beachtung einer ausreichenden und § 12 Abs. 1 VOB/B beachtenden Frist festgesetzt und der Auftragnehmer hierzu geladen.

Die Abnahme kann auch in Abwesenheit des Auftragnehmers durchgeführt werden, wenn der Abnahmetermin vereinbart war oder der Auftraggeber mit genügender Frist hierzu geladen hatte. Das Ergebnis der Abnahme ist dem Auftragnehmer dann alsbald mitzuteilen.

Die Abnahme kann wegen nicht vollständig erbrachter Leistung oder wesentlicher Mängel verweigert werden. Wird die Abnahme in dieser Weise verweigert, so hat der Auftragnehmer dem Auftraggeber nach Leistungserbringung oder Mängelbeseitigung wiederum schriftlich die Fertigstellung mitzuteilen.

17. Mängelansprüche und deren Verjährung (§ 13 Abs. 1, 4 und 7 VOB/B)

Die Sachmängelhaftung bestimmt sich nach § 13 VOB/B. Als Verjährungsfrist für Mängelansprüche wird generell die Dauer von 5 Jahren, beginnend ab der Abnahme, vereinbart. Diese Dauer der Gewährleistung wird ausdrücklich auch vereinbart für wartungsrelevante Teile, selbst wenn der Auftraggeber dem Auftragnehmer die Wartung derselben nicht übertragen hat.

18. Abrechnung (§ 14 VOB/B)

Ein Aufmaß wird entsprechend ATV DIN 18299 Abschnitt 5 generell nur dann durchgeführt, wenn keine Zeichnungen vorliegen, denen die ausgeführte Leistung entspricht.

Das Aufmaß wird von den Vertragspartnern gemeinsam genommen und ist bei Einvernehmen anerkannte Berechnungsgrundlage für die Abrechnung. Beiden Vertragspartnern wird deshalb das Recht zum Bestreiten des Aufmaßergebnisses nicht genommen.

Aus Abrechnungszeichnungen oder anderen Aufmaßunterlagen müssen alle Maße, die zur Prüfung einer Rechnung nötig sind, unmittelbar zu ersehen sein.

Die Originale der Aufmaßblätter, Wiegescheine und ähnlicher Abrechnungsbelege erhält der Auftraggeber, die Durchschriften der Auftragnehmer.

Bei Aufmaß und Abrechnung sind Längen und Flächen mit zwei Stellen nach dem Komma, Rauminhalte und Gewichte mit drei Stellen nach dem Komma zu berechnen. Geldbeträge sind auf zwei Stellen nach dem Komma zu runden.

Rechnungen sind ihrem Zweck nach als Abschlags-, Teilschluss oder Schlussrechnung zu bezeichnen. Die Abschlags- und Teilschlussrechnungen sind durchlaufend zu nummerieren.

Alle Rechnungen sind in 1-facher Ausfertigung und an den Auftraggeber adressiert einzureichen.

Die notwendigen Rechnungsunterlagen (z.B. Mengenberechnungen, Abrechnungszeichnungen, Handskizzen) sind in 1-–facher Ausfertigung den Rechnungen beizufügen.

Die Rechnungen sind mit den Vertragspreisen ohne Umsatzsteuer aufzuführen; der Umsatzsteuerbetrag ist am Schluss der Rechnung mit dem Steuersatz einzusetzen, der zum Zeitpunkt des Entstehens der Steuer, bei Schlussrechnungen zum Zeitpunkt des Bewirkens der Leistung gilt.

Beim Überschreiten von Vertragsfristen, die der Auftragnehmer zu vertreten hat, wird die Differenz zwischen dem aktuellen Umsatzsteuerbetrag und dem beim Fristablauf maßgebenden Umsatzsteuerbetrag nicht erstattet.

In jeder Rechnung sind Umfang und Wert aller bisherigen Leistungen und die bereits erhaltenen Zahlungen mit gesondertem Ausweis der darin enthaltenen Umsatzsteuerbeträge anzugeben.

Die Schlussrechnung ist vom Auftragnehmer in prüfbarer Form innerhalb von 20 Werktagen nach Fertigstellung vorzulegen.

Der Auftragnehmer verpflichtet sich, jede vom zuständigen Finanzamt vorgenommene Änderung in Bezug auf eine vorgelegte Freistellungsbescheinigung ( 48b EStG) dem Auftraggeber unverzüglich schriftlich mitzuteilen.

19. Stundenlohnarbeiten (§ 15 VOB/B)

Für im Vertrag nicht vorgesehene Leistungen (Nachträge) gilt § 2 Abs. 6 VOB/B. Für diese sind grundsätzlich mengenbezogene Einheitspreise anzubieten. Eine Abrechnung als Stundenlohnarbeiten ist nur nach ausdrücklicher vorheriger Zustimmung des Auftraggebers zulässig.

Für nicht ausdrücklich abgeforderte Stundenlohnarbeiten besteht keinerlei Vergütungsanspruch des AN.

Bei Stundenlohnarbeiten gelten die vereinbarten Verrechnungssätze unabhängig von der Anzahl der geleisteten Stunden.

Der Auftragnehmer hat über Stundenlohnarbeiten arbeitstäglich Stundenlohnzettel in zweifacher Ausfertigung einzureichen. Diese müssen außer den Angaben nach § 15 Abs. 3 VOB/B enthalten:
das Datum, die Bezeichnung des Ausführungsortes innerhalb der Baustelle, die Art der Leistung, die Namen der Arbeitskräfte und deren Berufs-, Lohn oder Gehaltsgruppe, die geleisteten Arbeitsstunden je Arbeitskraft, ggf. aufgegliedert nach Mehr-, Nacht-, Sonntags- und Feiertagsarbeit, sowie nach im Verrechnungssatz nicht enthaltenen Erschwernissen und die Gerätekenngrößen.

Stundenlohnrechnungen müssen entsprechend den Stundenlohnzetteln aufgegliedert werden.

Die Originale der Stundenlohnzettel behält der Auftraggeber, die bescheinigten Durchschriften erhält der Auftragnehmer.

Die Abzeichnung von Stundenlohnzetteln durch den Auftraggeber oder den Bauleiter und die damit verbundene Anerkenntniswirkung betreffen nur Art und Umfang der erbrachten Leistung. Es bleibt die Prüfung vorbehalten, ob es sich bei den bescheinigten Arbeiten überhaupt um vergütungspflichtige Leistungen handelt und ob diese dann auf Stundenlohn- oder Einheitspreisbasis abzurechnen sind.
Eine Abzeichnung des Bautagebuches bedeutet keine Anerkenntnis der Stunden.

Später verdeckte oder untergegangene Leistungen
Werden Leistungen in Form von Stundenlohnarbeiten erbracht, die später nicht mehr nachvollziehbar sind (Abbruchleistungen, später überdeckte Leistungen), so sind vom AN geeignete Maßnahmen zur Dokumentation der erbrachten Leistung zu ergreifen, beispielsweise eine Fotodokumentation mit Handykamera. Kann der AN seinen Vergütungsanspruch mangels Beleg über die Leistungserbringung nicht belegen, so entfällt die Vergütung!

Vergütung von Stundenlohnaufwendungen
Nicht vergütet werden
- Aufsichtsstunden (Bauleiter, Polier o. Ä.),
- Überstundenzuschläge,
- Anmarsch, Fahrzeiten, Materialbesorgung,
- Materialtransport, Gerätetransport,
- sonstige Vorbereitungsarbeiten, wie Werkzeuge herrichten u. ä.

Vergütet werden die tatsächlich am Arbeitsplatz anfallende Arbeitszeit, verwendetes Material für diese Leistungen (nach LV oder nachrangig Tagespreis des Baustoffhandels).

Der Verrechnungssatz für die jeweilige Arbeitskraft umfasst sämtliche Aufwendungen, insbesondere den tatsächlichen Lohn einschließlich:
- Lohn- und Gehaltskosten,
- alle Sozialkosten,
- Erschwernis- und sonstige Zuschläge,
- Lohnnebenkosten (Auslösungen, Wegegelder, Unterkunfts- und Übernachtungsgelder usw.),
- Wagnis und Gewinn.

Eine Einrechnung der Stundenlohnarbeiten in die LV-Summe (Angebot bzw. Auftrag) berechtigt nicht zur Ausführung dieser Arbeiten. Die Leistungen sind als Eventualposition zu verstehen und können ggf. auch unausgeführt bleiben, in diesem Fall erfolgt dann keine Abrechnung.

Nicht fristgemäß vorgelegte Stundenzettel werden nicht anerkannt.

20. Zahlungen, Vorauszahlungen (§ 16 VOB/B)

Der Anspruch auf Schlusszahlung wird innerhalb von 30 Tagen nach Zugang der Schlussrechnung fällig.

Alle Zahlungen werden bargeldlos in Euro geleistet.

Als Tag der Zahlung gilt bei Überweisung von einem Konto der Tag, an dem das Geldinstitut den ausführbaren Zahlungsauftrag erhalten hat.

Die Zahlungsfrist ist gewahrt, wenn der Auftraggeber innerhalb der Zahlungsfristen einen Verrechnungsscheck per Post an den Auftragnehmer abgesandt hat.

Bei Arbeitsgemeinschaften werden Zahlungen mit befreiender Wirkung für den Auftraggeber an den für die Durchführung des Vertrages bevollmächtigten Vertreter der Arbeitsgemeinschaft oder nach dessen schriftlicher Weisung geleistet. Dies gilt auch nach Auflösung der Arbeitsgemeinschaft.

Der Auftragnehmer erhält Abschlagszahlungen entsprechend dem Bruttowert der jeweils durch prüfbare, an den Auftraggeber adressierte Rechnung nachgewiesenen vertraglichen Leistungen abzüglich eines 10%igen Einbehalts.

Der Auftragnehmer gewährt dem Auftraggeber ein Skonto in Höhe von (siehe Bauvertrag) % der Auftragssumme bei Zahlungen innerhalb von 18 Tagen nach Rechnungszugang beim Auftraggeber, wobei die Gutschrift auf dem Konto des Auftragnehmers oder der Scheckeingang entscheidet.

Das Bautagebuch ist der Schlussrechnung beizufügen.

Die Aufrechnung mit vom Auftraggeber bestrittenen Gegenansprüchen des Auftragnehmers ist ausgeschlossen.

21. Sicherheitsleistung (§ 17 VOB/B)

Der Auftraggeber darf als Sicherheit für die vertragsgemäße Erfüllung der Leistungen bis zur Abnahme 10 % der Bruttoauftragssumme (einschl. erteilter Nachtragsaufträge) einbehalten.

Der Einbehalt darf vom Auftragnehmer gegen Übergabe einer unbedingten, unbefristeten, unwiderruflichen selbstschuldnerischen und hinterlegungsklauselfreien Bürgschaft eines in der Europäischen Union zugelassenen Kreditinstituts oder Kreditversicherers abgelöst werden.

Der Auftraggeber darf als Sicherheit für die vertragsgemäße Erfüllung der Sachmängelansprüche auf die Dauer der Gewährleistungszeit zuzüglich der sich durch Hemmung oder Neubeginn ergebenden Verlängerung, beginnend mit der Abnahme der Bauleistung, 5 % der Bruttoabrechnungssumme einbehalten.

Der Einbehalt darf vom Auftragnehmer gegen Übergabe einer unbedingten, unbefristeten, unwiderruflichen selbstschuldnerischen und hinterlegungsklauselfreien Bürgschaft eines in der Europäischen Union zugelassenen Kreditinstituts oder Kreditversicherers abgelöst werden.

22. Änderung der Vertragspreise

Lohn- und Stoffpreisgleitklauseln (Material- und Transportgleitklauseln) werden nicht vereinbart. Die vereinbarten Preise sind - von § 2 Abs. 3 VOB/B und sonst in der VOB/B vorgesehenen wie auch sich sonst nach allgemeinen Rechtsgrundsätzen ergebenden Preisänderungsmöglichkeiten abgesehen - Festpreise.

23. Verträge mit ausländischen Auftragnehmern (§ 18 VOB/B)

Für die Auslegung des Vertrags ist ausschließlich der in deutscher Sprache verfasste Wortlaut der Vergabeunterlagen verbindlich.

Erklärungen und Verhandlungen erfolgen in deutscher Sprache.

Für die Regelung der vertraglichen und außervertraglichen Beziehungen zwischen den Vertragspartnern gilt ausschließlich das Recht der Bundesrepublik Deutschland.

## ZTV Tischlerarbeiten
Zusätzliche Technische Vertragsbedingungen
Tischlerarbeiten

1 Grundlagen
Für die Leistungen dieses Gewerks gelten die VOB Teil C, insbesondere ATV DIN 18355 Tischlerarbeiten, und die Allgemein Anerkannten Regeln der Technik.

Ergänzend hierzu gelten die Regelwerke der nachstehend genannten Herausgeber in der zum Zeitpunkt der Ausführung gültigen Fassung als Grundlage von Kalkulation und Arbeitsausführung:
- BAKT: Bundesarbeitskreis Trockenbau
- BFS: Bundesausschuss Farbe und Sachwertschutz e. V.,
- BIV: Bundesinnungsverband des Glaserhandwerks,
- bvj: Bundesverband der Jungglaser und Fensterbauer e. V.,
- DGUV: Deutsche Gesetzliche Unfallversicherung e. V.,
- DIN: Deutsches Institut für Normung e. V.,
- GDA: Gesamtverband der Aluminiumindustrie e. V.,
- GEV: Gemeinschaft Emissionskontrollierte Verlegewerkstoffe, Klebstoffe und Bauprodukte e. V.,
- ift Rosenheim GmbH,
- Informationsverein Holz e. V.,
- IVD: Industrieverband Dichtstoffe e. V.,
- RAL: Deutsches Institut für Gütesicherung und Kennzeichnung e. V.,
- RAL: Gütegemeinschaft Fenster, Fassaden und Haustüren e. V.,
- ttz: Industrieverband Tore Türen Zargen e. V.,
- VdS Schadenverhütung GmbH,
- VFF: Verband Fenster + Fassade,
- WTA: Wissenschaftlich-Technische Arbeitsgemeinschaft für Bauwerkserhaltung und Denkmalpflege e. V.

Fachbücher
- Wittchen/Josten/Reiche: Holzfachkunde (Lehrfachbuch)
- Nutsch: Handbuch der Konstruktion (Bd. Innenausbau; Bd. Möbel und Einbauschränke)

2 Vorbereitung und Planung
Innerhalb von 10 Tagen nach Auftragserhalt, in jedem Fall jedoch rechtzeitig vor Materialdisposition und Ausführungsbeginn, wird der AN dem AG unaufgefordert den Teil seiner späteren Dokumentation übergeben, aus dem alle bauaufsichtlichen Zulassungen, Prüfungszeugnisse, Einbaubedingungen und technischen Eigenschaften der vom AN zum Einbau vorgesehenen Produkte ersichtlich sind.

Der AN hat den AG auf die für die angebotenen Leistungen erforderlichen bauseitigen Vorleistungen rechtzeitig vor Ausführungsbeginn der an ihn beauftragten Leistungen hinzuweisen.

Rechtzeitig vor Beginn der Ausführung seiner Arbeiten hat der AN eigenverantwortlich vorgegebene Maße und benannte Höhen auf Übereinstimmung mit am Bau vorhandenen Meterrissen und erforderlichenfalls die Maßgenauigkeit des Rohbodens durch Nivellement festzustellen. Bei Überschreitung der Toleranzgrenzen ist der Auftraggeber unverzüglich zu verständigen.

Soweit Toleranzen aus Vorleistungen vom AN beseitigt werden, erstellt der AN vor Beseitigung oder Ausgleich der Toleranzen ein Aufmaß über diese Leistungen. Nach Leistungserbringung ist die Abrechnung des Aufwands zur Toleranzbeseitigung nicht mehr nachvollziehbar. Daher wird der AN das diesbezügliche Aufmaß vom AG rechtzeitig vor Arbeitsausführung als Grundlage seines Vergütungsanspruchs prüfen lassen.

Der AN plant eigenverantwortlich seinen baustelleninternen Arbeitsablauf. Hieraus folgernd sind alle eventuellen bauablaufbedingten Aufwendungen für Hebezeuge, Mobilkraneinsätze, Bauzwischenzustände, Provisorien, Unterstützungen, Lehren etc. integraler Leistungsbestandteil des AN und werden nicht gesondert vergütet, soweit nicht in Leistungspositionen ausdrücklich abweichend beschrieben.

Soweit der AN wartungspflichtige Anlagen, Bauelemente oder -leistungen ausführt, wird er unaufgefordert und rechtzeitig vor Abnahme seiner Leistungen dem AG Wartungsverträge vorlegen, die für die Dauer des Gewährleistungszeitraums alle zur Erhaltung der Gewährleistungsansprüche des AG erforderlichen Leistungen enthalten, und um ggf. bestehende bauaufsichtliche Anforderungen an regelmäßige Wartungen und Prüfungen zu erfüllen.

Vor Fertigungsbeginn und Tür- und/oder Fensterlistenerstellung ist vom AN unaufgefordert und eigenverantwortlich ein örtliches Aufmaß aller Öffnungen auf der Baustelle auszuführen.

Vor Beginn der Arbeiten ist vom AN eine Werkstatt- und Montageplanung zu erstellen und dem AG vor Ausführung zur Prüfung und Freigabe vorzulegen. Bestandteil der Werkstatt- und Montageplanung des AN sind u. a.:
- statische Nachweise und erforderliche Detailpunkte für alle Bauteile, Verbindungen, Befestigungsmittel, Anschluss- und Auflagerpunkte einschließlich Werkzeichnungen und Prüfzeugnissen, unter Berücksichtigung der Flächen- und Eigenlasten,
- Tür- und Fensterlisten unter Berücksichtigung der erforderlichen Öffnungs-/Durchgangsbreiten und Öffnungsrichtungen sowie aller für den Brandschutz relevanten Einbauteile, Funktionsmechanismen, Schließer sowie Schließfolgeregelung, FSA, Beschläge, Fluchttürwächter, Fluchtürterminals,
- statische Bemessung der Glasstärken, -arten und -zwischenlagern,
- Nachweise statischer, brandschutz-, schallschutz-, wärmeschutz- und sicherheitstechnischer Art,
- Feststellung der tatsächlichen Einbauhöhen bezogen auf das gesamte Ausbausystem,
- statischer Nachweis für Treppenkonstruktionen, unter Berücksichtigung der Vermeidung von Knarrgeräuschen aus Durchbiegung (Einstemmungen für Treppenstufen sind zur Vermeidung von Knarrgeräuschen zu entgraten; Befestigungsmittel für Stufen und Geländerpfosten sind verdeckt anzubringen),
- Detailplanung für Möblierung, Einbauten und Geräte einschließlich Listen über alle Beschläge, Ausschnitte Steckdosen, Beleuchtung, Kabel und Leitungen (verdeckt geführt), Schaltungen,
- ggf. Kabel mit losen Enden zum bauseitigen Aufklemmen in Typ und Adernanzahl einlegen,
- konstruktive Maßnahmen für behindertengerechte, Ebenengleiche Ausgänge an Terrassen.

Vom AN ist im Rahmen seiner Werkstatt- und Montageplanung eine Gefährdungsanalyse nach DIN 18650 durchzuführen; soweit sich aus dieser Analyse ergibt, dass weitere Schutzvorrichtungen (Sensorleisten, Bewegungsmelder) erforderlich werden, teilt der AN dies dem AG rechtzeitig vor Beginn der Ausführung mit.

Der AN unterbreitet dem AG mit Angebotsabgabe ein weiteres, gesondertes Angebot für die regelmäßige jährliche Wartung aller brandschutzrelevanten Bauteile für die Dauer von 5 Jahren. Die Wartung ist von qualifizierten Fachkräften nach DIN EN 14677 durchzuführen.

3 Ausführung und Konstruktion
3.1 Allgemeine Hinweise
Werden dem Angebot ausländische Fabrikate zugrunde gelegt, sind Güte- oder Gleichwertigkeitsnachweise nach deutschen Normen von einer amtlich anerkannten Materialprüfstelle mit Angebotsabgabe vom AN zu übergeben. Nicht genormte bzw. nicht zu genormten Materialien gleichwertige Materialien sind unzulässig.

Der AN weist den AG bei Erfordernis rechtzeitig vor Ausführung der Baustellenmontage darauf hin, wie die Räumlichkeiten der Baustelle zu klimatisieren sind, um Schäden und Verformungen durch Temperatureinflüsse und Feuchtigkeit zu vermeiden.

Alle Befestigungs- und Verankerungskonstruktionen sind grundsätzlich verdeckt auszuführen, Kunststoffabdeckkappen gelten nicht als verdeckte Befestigung.

Alle Werkstoffe und Materialien für den Innenbereich sind vor dem Hintergrund der Anforderung der weitestgehend möglichen Freiheit von Gerüchen und Ausgasungen zu wählen. Dauerhafte Geruchsbelästigungen durch eingebaute Materialien und Stoffe gelten als wesentlicher Mangel.

3.2 Stoffe/Materialien/Anforderungen
3.2.1 Oberflächen, Furniere
Sämtliche Leistungen sind oberflächenfertig zu übergeben, soweit nicht an anderer Stelle ausdrücklich abweichend beschrieben.

Für jegliche Beschichtungs-, Maler- und Lackierarbeiten sind vom AN Probeflächen auszuführen. Diese sind nach angemessener Standzeit vor Ausführung der Hauptleistung auf ihre Haftfähigkeit und ihre Untergrundverträglichkeit zu prüfen.

Sofern gebeizte und/oder furnierte Flächen unterschiedlicher Hersteller, Werkstoffuntergründe, Furnierlieferanten etc. gefordert sind, ist davon auszugehen, dass alle Oberflächen unterschiedlicher Bauteile absolut oberflächengleich aussehen sollen. In solchen Fällen sind vom AN so viele Muster anzufertigen, wie als Grundlage einer erfolgreichen Grenzbemusterung erforderlich werden.
Die Oberflächen sichtbarer Stirnseiten sind in gleicher Art auszuführen wie diejenigen nebenliegender Flächen, sofern nicht an anderer Stelle abweichend beschrieben. Kanten sind mit überdeckten Hartholzleimern zu versehen.

Zum Feuchtigkeitsausgleich sind Anleimer mit dem Grundmaterial gemeinsam einzulagern. Holzanleimer sollen mit stehenden Jahresringen ausgeführt werden. Ein bündiges Fräsen von Anleimern darf erst - in Abhängigkeit vom verwendeten Leim - nach 1 bis 2 Tagen nach dem Verleimen erfolgen.

Sichtbar verbleibende Deckfurniere sind ausschließlich in hochwertiger Güte zu verwenden, dies gilt auch für die nach Öffnung der Fronten sichtbaren Innenoberflächen von Möbeln.

3.2.2 Einbaumöbel
Für alle Möbel sind unterseitig kunststoffbeschichtete, belüftete Sockelblenden in Dekor nach Wahl des AG mit höhenverstellbaren Füßen vorzusehen.

Sockelblenden sind so auszuführen, dass alle unterseitigen, bodennahen Schnittkanten mit Kunststoffleimern verdeckt werden, um eine Wasseraufnahme über offene Stirnflächen von Holzwerkstoffen zu verzögern bzw. zu erschweren.

Seitliche und obere Anschlüsse von Einbaumöbeln sind mit Deckleisten, die örtlich an vorhandene Wände anzupassen sind, auszuführen. Dauerelastische Versiegelungen sind zu diesem Zweck nur auf ausdrückliche Anforderung hin zulässig.

Alle Türen von Einbaumöbeln erhalten qualitativ hochwertige Federtopfbänder mit Schließdämpfung. Der AN stimmt vor Ausführungsbeginn mit dem AG ab, ob Griffmulden oder Griffbeschläge zur Ausführung gelangen. Pop-up-Beschläge kommen als eingebohrte, möbelseitenintegrierte Beschläge (nicht als aufgeschraubte Beschläge) zur Ausführung. Standardmäßig sind Möbelschlösser als Sicherheitsschlösser (nicht als Buntbartschlösser) mit Rosettenabdeckung, im Material der übrigen Beschläge, raumweise gleichschließend vorzusehen.

3.2.3 Küchen/Teeküchen
Teeküchen sind analog zu der vorstehenden Beschreibung für Einbaumöbel herzustellen mit der Ausnahme, dass alle Oberflächen und Fachböden mit Ausnahme der Fronten HPL-beschichtet herzustellen sind, soweit nicht an anderer Stelle abweichend beschrieben. Die Korpusse müssen eine Wandstärke von mindestens 16 mm aufweisen. In der Ansicht verbleibende Seiten von Korpussen sind im Dekor der Fronten zu belegen.

Alle Korpusse müssen Bohrungen für höhenverstellbare Fachbodenträger aufweisen.

Alle Türen erhalten Edelstahl-Topfbänder mit gedämpftem Federrücksteller. Alle Auszüge erhalten kugelgelagerte Metallauszüge, gedämpft selbstschließend. Griffe sind als durchgeschraubte Edelstahl-Stangengriffe an allen zu öffnenden Elementen vorzusehen, soweit nicht anders beschrieben.

Soweit zwischen Oberkante Oberschrank und (Abhang-)Decke nicht mehr als 30 cm Abstand verbleiben, ist der Zwischenraum vom AN mit einer Blende zu schließen.

Unterhalb aller Oberschränke sind LED-Lichtleisten in durchgehender Länge als Bestandteil der Oberschränke vom AN als Arbeitsplattenbeleuchtung vorzusehen.

Die Arbeitsplatte ist, soweit nicht abweichend beschrieben, als HPL-beschichtete Holzspanplatte in Standardfarbton und -dekor eines Herstellers nach Angaben des AG in Arbeitshöhe 90 cm ± 3 cm auszuführen mit Materialstärke > 44 mm. Mit gleichem Dekor versehene Wandanschlusswischleisten gehören ebenso zum Leistungsumfang des AN wie die erforderlichen Ausschnitte für Spülbecken. Lüftungssiebe für Kühlschrankabluft und Heißdampfschutzstreifen über Geschirrspüler sind Leistungsumfang des AN.

Jede Küche erhält als Mindestausstattungsumfang einen Einlageeinsatz für Besteck und drei Abfalleimer für Abfalltrennung. Über-Eck-Schränke sind stets mit Über-Eck-Auszugböden auszustatten.

3.2.3.1 Geräte in Teeküchen
Geräte in Teeküchen sind von einem Hersteller mit mindestens 10-jähriger Ersatzteilbeschaffungsgarantie und mit herstellerveranlasstem Vor-Ort-Werkskundendienst vorzusehen. Alle Einbaugeräte für Küchen und Teeküchen müssen mindestens der Energieeffizienzklasse A+++ entsprechen. Sichtbare Bedienblenden der Geräte sind standardmäßig in gebürsteter Edelstahloptik auszuführen. Geschirrspül- und Waschmaschinen sind als Einbaugeräte anstelle von Unterbaugeräten auszuführen, sofern nicht an anderer Stelle abweichend beschrieben.

3.2.4 Verglasungen
Die Kanten nicht gerahmter Scheiben sind generell zu bearbeiten. Bei ESG-, VSG- und Floatglas-Scheiben werden die Kanten feinjustiert und poliert.

Alle Isolierglas- und Funktionsscheiben (VSG, ESG etc.) müssen unveränderliche Kennzeichnungen (z. B. geätzte Stempel) mit Angaben zu u- und g-Wert (bei ISO-Scheiben) sowie zu Glasart und -stärke aufweisen.

3.2.5 Geländer und Handläufe
Alle Geländer, die absturzsichernde Funktion erfüllen, sind vom AN prüffähig statisch nachzuweisen. Der Stababstand darf generell nicht größer als 12 cm, bei Einrichtungen der Kinderbetreuung oder -pflege nicht größer als 9 cm sein.

Der AN weist den AG darauf hin, dass bei Einrichtungen für Alte, Behinderte oder Kinder zusätzliche tiefer liegende Handläufe erforderlich werden, die entsprechender Befestigungen bedürfen.

Geländer und Handläufe in Gebäuden mit großen Personenansammlungen (bspw. Schulen, Einkaufszentren, Versammlungsstätten) müssen unterbrechungsfrei verlaufen und geschlossene Übergänge aufweisen.

3.2.6 Treppen
Sofern in der Leistungsbeschreibung nicht abweichend festgelegt, sind folgende Konstruktionsprinzipien einzuhalten:
- Alle Verbindungsmittel sind einzusenken und mit Holzrundplättchen zu überdecken,
- Die Antrittsstufe soll als Kastenstufe ausgebildet werden,
- Geländerstäbe sind einzuzapfen,
- Deckleisten und dauerelastische Versiegelungen zur Abdeckung ungenauer Passungen sind nicht zulässig,
- Krümmlinge sind unsichtbar mit anschließenden Bauteilen zu verbinden,
- Wandseitige Befestigungen müssen unsichtbar erfolgen,
- Stufendurchbiegungen von Holztrittstufen dürfen bei einer Belastung von 1,2 kN in Laufmitte nicht größer als l/300 sein, der AN bemisst die Materialstärken entsprechend,
- Handläufe und Geländer verzogener Treppen sind nicht abschnittsweise, sondern ununterbrochen und durchgängig verzogenen auszuführen.

3.2.7 Innenfensterbänke
Innenfensterbänke sind grundsätzlich als vorgezogene Leistung zu gesondertem Termin nach Aufforderung durch die Bauleitung zu montieren und vom AN gegen Beschädigung durch Folgegewerke wie Putzer und Maler umfänglich durch vollflächige Ummantelung zu schützen.

Innenfensterbänke sind mit vorderen und seitlichen Überständen von jeweils ca. 3 cm vorzusehen, sofern nicht an anderer Stelle abweichend beschrieben. Wenn Innenfensterbänke nicht vor dem Verputzen der Laibungen eingesetzt werden, sind alle Wandanschlüsse nachträglich örtlich passig zu schneiden. Dauerelastische Versiegelungen zur optischen Überdeckung von Anschlussfugen sind untersagt, soweit nicht anderweitig abweichend geregelt.

Innenfensterbänke bis zu einer Länge von 3,00 m sind ungeteilt einzubauen, längere Fensterbänke sind unter Bezugnahme auf die Achsen der Fensterelemente zu teilen.

Die Befestigung von Innenfensterbänken erfolgt verdeckt als Klebebefestigung.

Innenfensterbänke mit Dekoroberfläche erhalten stirnseitig eine Bekleidung aus demselben Dekor. Kunststoff-Endkappen sind als Stirnseitenabdeckung nicht zulässig.

Innenfensterbänke sind grundsätzlich kipp- und trittsicher auszuführen.

3.2.8 Tischlerarbeiten für den Außenbereich
Im Außenbereich einzubauende kammergetrocknete Hölzer sind vor dem Einbau ausreichend lange abgedeckt im Freien zu lagern, um die später einwirkende Luftfeuchtigkeit rechtzeitig vor ihrer Verarbeitung aufnehmen zu können. Alle ggf. anfallenden Aufwendungen zum Nachhobeln, Nachjustieren, Kürzen usw. aus nachträglich gequollenen Hölzern gehen zulasten des AN.

Soweit Schalungen, Verkleidungen, Bohlentüren etc. im Außenbereich nicht ohnehin aus Nut- und Federschalungen hergestellt werden, sind die einzelnen Bretter oder Bohlen zuvor genannter Bauteile mittels wasserfest verleimter eingenuteter Federn untereinander zu verbinden.

Für die Verbindung bewitterter hölzerner Außenbauteile sind zur Erhöhung der Dauerhaftigkeit reine Holzverbindungen einzusetzen, soweit auf Metallverbindungen unter Berücksichtigung angemessenen Aufwands verzichtet werden kann. Als metallische Befestigungsmittel sind im Außenbereich ausschließlich Edelstahlschrauben mit Torx-Schraubkopf zulässig.

Sichtbar verbleibende Flächenschalungen sollen genagelt (und nicht geschraubt) ausgeführt werden, wobei die Nagelköpfe nach Möglichkeit unter überdeckten Bereichen oder Deckleisten liegen sollten. Sichtbar verbleibende Nagelköpfe sind in Flächenschalungen mindestens 3 mm tief einzusenken.

Schnell wachsende Weichhölzer wie Fichte und Tanne sind im bewitterten Außenbereich nur bei ausdrücklicher Beschreibung zulässig, andernfalls sind langsamer wachsende, resistentere Hölzer wie Lärche vom AN zu verbauen.

Eckverbindungen mittels "Minizinken" d. h. Keilverzinkung von Eckverbindungen im Außenbereich sind ebenso unzulässig wie Holzverbindungsmittel (Dübel, Lamelle) aus Buchenholz.

Alle Holzbauteile im Außenbereich sind mit entsprechenden Überständen und Tropfkanten auszuführen. Soweit AG-seitig hiervon abweichende Ausführungen planerisch vorgegeben sind, weist der AN den AG ausdrücklich hierauf hin.

3.3 Türen
Der AN klärt mit Erstellung der Türliste rechtzeitig vor Bestellung der Türen die erforderliche Einbauhöhe der Türdrücker und weist den AG auf die Vorgabehöhe 850 mm aus DIN 18040 hin.

Der AN trägt in die von ihm zu erstellende Türliste alle lichten Durchgangsbreiten von Türflügeln ein, die sich aus der Kombination seiner Türkonstruktionen und der vorhandenen Öffnungsmaße ergeben. Er gleicht unaufgefordert und zum Zeitpunkt der Erstellung der Türliste die von ihm ermittelten lichten Durchgangsbreiten mit den vom AG anzugebenden mindesterforderlichen Durchgangsbreiten ab und meldet erforderlichenfalls beim AG Bedenken an, wenn geforderte lichte Durchgangsbreiten nicht eingehalten werden können.

Sind in Tür- oder Fensterlisten Profil- sowie Glasstärken in der Leistungsbeschreibung benannt, gelten diese nur als Kalkulations-, nicht aber als Ausführungsgrundlage.

Eckstöße von Bekleidungen und Verleistungen sind auf Gehrung auszuführen. Bekleidungen und Verleistungen sind im Material und mit der gleichen Oberflächenbehandlung wie die Einbauelemente herzustellen.

In der Altbausanierung sind bei Demontagearbeiten mit anschließender Türerneuerung die Bestandsdübel ggf. in der Türlaibung zu belassen und bündig abzuschneiden. Hülsen von Blendrahmenschrauben sollen in der Wand verbleiben.

Falzdichtungen und Türdrücker sind erst nach Ausführung der Malerarbeiten einzubauen und in den Türecken auf Gehrung zu schneiden.

3.3.1 Zargen
Türzargen sind so auszubilden, dass sie nach ihrem Einbau die Lehre für Innen- und Außenputz bzw. bei mehrschichtigen Außenwänden für Innenputz und Wetterschutzhaut (Verblender o. Ä.) bilden. Daher sind alle Zargen abschnittsweise in die Rohbauwandöffnungen einzumessen. Die Zargen und Türschlagrichtung aller Türen sind so auszuwählen, dass die Zargenspiegel-Ansichtsbreiten von Türen unterschiedlicher Funktion gleichartig erscheinen.

Wegen der Lehrfunktion sind die Zargen flucht-, lot- und maßgerecht einzubauen. Dabei sind die zulässigen Toleranzen, speziell die Winkeltoleranzen in horizontaler und vertikaler Richtung, der vorleistenden Gewerke auszugleichen.

Sind Umfassungszargen mit Mörtel zu füllen, ist die Tür bis zur Erhärtung geschlossen zu halten und gegen unbefugtes Öffnen zu sichern. Ein Einschäumen von Türen mit Rauch- oder Brandschutzanforderung ist nicht zulässig, es sind Türen mit entsprechender Einbauanweisung vorzusehen.

Zargen ungefälzter Türen sind so maßhaltig zu setzen, dass die Fugenmaße zwischen Türblatt und Türzarge maximal 2 mm differieren. Der hierfür erforderliche erhöhte Aufwand ist vom AN zu berücksichtigen.

Stahlzargen und Zargen aus Holzwerkstoffen müssen Abweichungen von geplanten Soll-Wanddicken von -5 bis +10 mm ausgleichen können. Stahlzargen sind mit einer Mindestblechdicke von 1,5 mm für Türen ohne Funktionsanforderung im Wohnungsbau, und 2 mm für alle übrigen Türen auszuführen.

3.3.2 Unterer Abschluss
Der AN stellt durch seine Montage sicher, dass die Fuge unterhalb von Rauchschutztüren nicht größer als in der Einbauanleitung des Herstellers vorgegeben ist. Sollte die bauliche Vorleistung hierfür nicht geeignet sein, so informiert der AN den AG rechtzeitig vor Ausführung hierüber.

Brandschutztüren dürfen unterseitig nur bis zu einer maximalen Höhe, in der Regel nicht mehr als 2 cm, gekürzt werden. Unterschnitte zur Nachströmung gemäß Prüfzeugnis oder bauaufsichtlicher Zulassung unter Brandschutztüren sind unzulässig.

Türen in Bereichen mit Warenverkehr dürfen nur maximal 4 mm Schwellenhöhe aufweisen.

3.3.3 Feuerschutzabschlüsse und Rauchschutzabschlüsse
Rauch- und Brandschutztüren sind generell als geprüfte Einheit aus Türzarge, Türblatt und den für die Funktion erforderlichen Beschlägen als einheitliches System auszuführen.

Feuerschutztüren müssen selbstschließend sein. Als Betriebszustand gilt "ständig geschlossen", falls nicht beschrieben oder in den Planungsunterlagen ersichtlich.

Zu jeder Funktionstür sind vom Hersteller Einbau- und Wartungsanleitungen sowie Einbaurichtlinien aus dem Zulassungsbescheid mitzuliefern. Erforderliche Abnahmen und Inbetriebnahmen sind als Leistung des AN rechtzeitig durchführen zu lassen und zu dokumentieren.

3.3.4 Schließung
Alle Rahmentüren sowie alle Mietbereichszugangstüren sind generell so vorzurüsten, dass ein nachträglicher Austausch der Schließbleche gegen elektrische Türöffner ohne weitere Nachrüstungs- und Umbaumaßnahmen unter Wahrung der Zulassung des Elements stattfinden kann. Die entsprechenden Kabel sind als Vorrüstung verdeckt einzulegen, Schließbleche sind in entsprechender Dimensionierung vorzusehen. Die Kabelführung ist für die spätere Nachrüstung von im Türfalz liegenden ("verdeckten") Kabelschaukeln vorzusehen.

3.3.5 Panikverschluss-Türen in Flucht- und Rettungswegen
Anti-Panikbeschläge sind an allen Türen in Flucht- und Rettungswegen mit Betätigung in Fluchtrichtung erforderlich, um ein jederzeitiges ungehindertes Öffnen dieser Türen sicherzustellen.

Soweit bei 2-flg. Türen die erforderliche lichte Türdurchgangsbreite vom Gangflügel alleine nicht gewährleistet wird, sind Vollpanikbeschläge mit Schaltschloss in die Standflügel zu integrieren, die Betätigungsseiten sind hierbei fluchtrichtungsabhängig festzulegen. Erforderlichenfalls sind beidseitige Betätigungen auf Standflügeln vorzusehen.

Alle Türen in Flucht- und Rettungswegen sind ausschließlich mit nach EN 179 geprüften Türdrückern oder nach EN 1125 geprüften Panikstangenbeschlägen auszurüsten. Die in diesen Normen geforderten geringen Betätigungskräfte werden vom Türhersteller in der Kombinationsprüfung von Tür und Beschlag mit Prüfnachweisen belegt.

Sofern Türen in Flucht- und Rettungswegen permanent geschlossen gehalten werden sollen, kann dies nur über Fluchttürterminals gewährleistet werden, die den Türverschluss bei Auslösung der Brandmeldeanlage aufheben. Alternativ hierzu können mechanisch-elektroakustische Fluchttürwächter eingesetzt werden, die akustischen Alarm bei unberechtigter Türöffnung geben.

3.3.6 Türschließer
Soweit nicht anders beschrieben, ist die Oberfläche von Türschließern in Aluminiumsilber vorzusehen. Türschließer von Außentüren werden auf der Innenseite der Fassade (nicht außenseitig, also Über-Kopf-Montage) montiert.

Scherentürschließer sind nicht zulässig. Obentürschließer sind standardmäßig mindestens als Gleitschienentürschließer (GLS) mit mechanischer Feststellung auszuführen. Vollintegrierte Türschließer sind bei Holzrahmentüren als Mindeststandard festgelegt.

Die Schließkraft und -geschwindigkeit sind örtlich vom AN unmittelbar vor der Abnahme einzustellen. Eine Nachbegehung ca. 3 Monate nach Inbetriebnahme zum Nachstellen aller Türschließer gehört zum Leistungsumfang des AN.

Sämtliche Befestigungsmittel für Türen am Baukörper müssen aus nichtrostendem Material bestehen oder verzinkt sein. Gegebenenfalls sind Verstärkungen vorzusehen, die ein Ausreißen des Schließmechanismus verhindern, wenn die Türkonstruktion dies erfordert.

Bauaufsichtlich erforderliche Türschließer an Türen, deren Betätigung für die Nutzer einen außergewöhnlich hohen Kraftaufwand erfordern (Bettlägerige, Senioren, kleinere Kinder), sollen Freilaufvorrichtungen erhalten, die auf eine Brandmeldeanlage aufzuschalten sind und die sicherstellen, dass sich die Türschließer so lange im Freilauf befinden, bis die Gebäudebrandmeldeanlage oder die RMZ Alarm auslösen. Der AN weist den AG auf das Erfordernis solcher Freilauftürschließer im Rahmen seiner Werkstatt- und Montageplanung hin.

3.3.7 Feststellanlagen und Freilauftürschließer
Überall dort, wo mit betriebsbedingter Offenhaltung von Türen und Toren mit Brand- und/oder Rauchschutzanforderung zu rechnen ist, muss eine Türfeststellanlage (FSA) eingebaut werden. Bei allen flurquerenden Türen, die keinen Nutzungseinheitenabschluss darstellen, ist davon auszugehen, dass diese mit einer FSA auszustatten sind. Der AN weist den AG auf das Erfordernis von Feststellanlagen im Rahmen seiner Werkstatt- und Montageplanung hin. Alle FSA erhalten einen separaten Wandtaster zur Auslösung der FSA mit Beschriftung "Tür schließen".

Die Offenhaltung bei Drehflügeltüren erfolgt in der Regel als teilintegrierte Anlage im Obentürschließer mit im Sturz integriertem Rauchmelder, soweit nicht ausdrücklich mit Haftmagneten beschrieben. Der Offenhaltungswinkel soll mindestens 117° betragen.

Alle Feststellanlagen sind als in die Gleitschienentürschließer integrierte Feststellanlagen einschließlich Rauchmeldezentrale auszuführen. Die Höhe des auf den Rahmen aufbauenden Bauteils soll nicht mehr als 35 mm betragen.

Alle Rauchmeldezentralen weisen die Möglichkeit zum Anschluss mindestens zwei externer Deckenrauchmelder sowie einen potenzialfreien Kontakt zur Aufschaltung eines (bauseitigen) Buskopplers einer Brandmeldeanlage zur zentralen Auslösung der Türschließfunktion auf.

In Bereichen mit hohen mechanischen Beanspruchungen (Schulen, Warenhäusern, Produktionen) sind ausschließlich Wandhaftmagnete vorzusehen. Der AN weist den AG mit Erstellung der Türliste auf das Erfordernis von Wandverstärkungen zur Aufnahme der Wandhaftmagnete hin. Beschriftete Auslösetaster für die Haftmagnete sind beidseits der Türelemente anzuordnen.

Soweit nicht an anderer Stelle anderslautend beschrieben, sollen folgende Schnittstellen bei der Ausführung von FSA gelten:
- Lieferung + Einbau Türschließer  AN,
- Lieferung + Einbau Rauchmeldezentrale  AN,
- Lieferung + Einbau FSA  AN,
- Lieferung + Einbau Deckenmelder  AN,
- Zuführung 230 V bis zur Tür  AG (Elektrogewerk),
- Zuführung Buskabel bis zur FSA  AG (Elektrogewerk),
- Zuleitung unter Putz für Deckenmelder  AG,
- Zuleitung auf Putz für Deckenmelder  AN,
- Zuleitung unter Putz für Taster, Taster  AG (Elektrogewerk),
- BMA-Buskoppler zur Aufschaltung  AG,
- Prüfbuch, Prüfbescheinigung, Inbetriebnahme  AN.

3.3.8 Kraftbetätigte Türen
Sofern Türantriebe vorgesehen sind, führt der AN im Rahmen seiner Werkstatt- und Montageplanung eine Gefährdungsanalyse nach DIN 18650 durch. Soweit sich aus dieser Analyse ergibt, dass weitere Schutzvorrichtungen (Sensorleisten, Bewegungsmelder, Einklemmschutz) erforderlich werden, teilt der AN dies dem AG rechtzeitig vor Beginn der Ausführung mit.

Kraftbetätigte, ("angetriebene") Türen sind generell an behindertengerechten Gebäudezugängen, Gewerbeküchenzugängen und allen Türen, die regelmäßig von Personen mit Warenverkehr begangen werden, vorzusehen.

Es sind ausschließlich flachbauende Antriebe, H < 70 mm, vorzusehen, alle Rahmenprofile sind hierauf abzustimmen. Alle kraftbetätigten Türen erhalten zusätzlich zum Sensorleistenantrieb beschriftete Unterputz-Betätigungstaster.

Soweit nicht an anderer Stelle anderslautend beschrieben, sollen folgende Schnittstellen bei der Ausführung kraftbetätigter Türen gelten:
Lieferung + Einbau Türantrieb  AN,
- Lieferung + Einbau Türöffner 2-flg. Türen  AN,
- Lieferung + Einbau Bedienterminal  AN,
- Lieferung + Einbau Sensorleiste (n)  AN,
- Zuführung 230 V bis zur Tür  AG (Elektrogewerk),
- Unterputz-Taster und Kabelzuführung  AG (Elektrogewerk),
- Prüfbuch, Prüfbescheinigung, Inbetriebnahme  AN.

3.3.9 Beschläge, allgemein
Soweit nicht anders beschrieben, sind die Beschläge standardmäßig für alle Türen mit Rundrosetten für Drücker und Schloss anstelle von Schildern vorzusehen.

Sämtliche Bänder von Stahlblech- und Glas-Rahmentüren sind in der gleichen Farbe wie Türelemente zu verbauen. Außenliegende Bänder sind nach Montageende mit Sicherung gegen Abschrauben und Herausschlagen der Bandstifte zu versehen.

Eloxiertes Leichtmetall oder polierte Beschläge sind vom AN während der Bauzeit gegen Beschädigung und Verunreinigung mit entsprechenden Folien oder Klebestreifen zu schützen. Diese sind später wieder restlos zu entfernen.

Malerarbeiten sollen durch die Beschlagarbeiten nicht erschwert werden. Der AN wird - soweit technisch möglich - erst nach Abschluss der Malerarbeiten seine Beschläge anbauen.

Alle eingebauten Werkstücke sind einwandfrei gangbar zu machen, Schlösser, Getriebe, Schließfallen, Riegel, Bänder und alle beweglichen Teile sind zu reinigen und - soweit zulässig - zu ölen.

Die Länge von Schließzylindern ist so zu wählen, dass die Zylinder annähernd bündig zu Schildern oder Rosetten stehen, Überstände < 5 mm sind zulässig, Rückstände sind unzulässig.

Werden Bodendichtungen für Schalldämmzwecke an Türen gefordert, so sind diese seitenweise unterschiedlich einstellbar auszuführen. Das Nachstellen muss ohne Aushängen der Türen möglich sein. Die Art des Fußbodenbelages ist zu erfragen. Beschläge für Hauseingangstüren sind gegen Aushebeln gesichert zu gestalten, Hauseingangstüren von Mehrfamilienhäusern sollen Panikschlösser erhalten.

Bei Balkontüren sind grundsätzlich ein Schnäpper mit Zuziehgriff und eine Aluminium-Sattelschiene als Trittschutz auszuführen.

Für Kippflügel müssen zusätzlich zum Oberlichtbeschlag Fangscheren vorgesehen werden, welche die Kippbewegung des Flügels nach dem Aushängen der Öffnungsschere begrenzen (Fangstellung) und Durchschlagen verhindern.

Stulpflügel sind mit verdeckt liegender Handhebelbedienung auszustatten. Kantenriegelverschlüsse sind nicht zugelassen.

Bei Parallel-Schiebe-Kipptüren ist eine Aussperrsicherung vorzusehen.

Oliven und Rosetten sind standardmäßig mit Edelstahloberfläche auszuführen. Farbbeschichtete Oberflächen sind unzulässig.

Beschläge für Fernbedienung, z. B. Kurbeltriebe, sind nicht höher als 1,40 m über dem Fußboden anzubringen. Das gilt sinngemäß auch für aushängbare mechanische Fernbedienungen.

Beschläge von Dreh-Kipp-Fenstern in Bereichen zur Nutzung von Kindern oder verwirrten Personen sind vom AN generell als Kipp-vor-Dreh-Beschläge mit abschließbaren Oliven auszuführen. Für alle abschließbaren Oliven innerhalb einer Nutzungseinheit sind gleichschließende Schlösser auszuführen.

Beschläge benachbart angeordneter Elemente (z. B. Außentür und nebenliegendes Fenster) sollen auf gleicher Höhe über OKF eingebaut werden.

3.3.10 Beschläge von Außentüren
Alle Außentüren mit Ausnahme von Balkontüren sind mit mindestens folgenden Beschlägen auszuführen:

Zugangs- oder Hauseingangstüren
Bänder:  3-tlg., mindestens 3 Bänder, pulverbeschichtet im Profilfarbton, mit Abschraubsicherung bei außenliegenden Bändern, 3-D-verstellbar
Drücker:  Drücker nach EN 179 in Edelstahl, kugelgelagert, mit eigener Rückstellfeder, außenseitig Knauf als Rohrrahmenbeschlag
Stange:  Edelstahlgriffstange außenseitig über ges. Türhöhe, d = > 42 mm
Rosetten: Außenseitig als Sicherheitsrosette mit Anbohrschutz
Schloss:  Panikschloss zur Öffnung von der Innenseite als Fallenriegelschloss
Obentürschließer: OTS als Gleitschienenschließer, silberfarbig, raumseitig, mit Anschlagbegrenzer und Feststellung in raumseitiger Montage
Schließblech: Als E-Öffner
Verglasung: VSG aus 2-mal SPG beidseitig als ISO-Scheiben, erforderliche Kennzeichnung nach BG-Vorgabe durch Folierung
Regenschiene: Nach außen aufschlagende, auf der Wand liegende Türen erhalten eine Regenschiene

Notausgangstüren
Bänder:  3-tlg., mindestens 3 Bänder, pulverbeschichtet im Profilfarbton, mit Abschraubsicherung bei außenliegenden Bändern
Drücker:  Drücker nach EN 179 in Edelstahl, kugelgelagert, mit eigener Rückstellfeder, außenseitig Knauf als Rohrrahmenbeschlag
Rosetten: Außenseitig als Sicherheitsrosette mit Anbohrschutz
Schloss:  Panikschloss zur Öffnung von der Innenseite als Fallenriegelschloss, Dreifachverriegelung
Überwachung: Magnetkontakt für Verschlussüberwachung
Obentürschließer: OTS als Gleitschienenschließer, silberfarbig, raumseitig, mit Anschlagbegrenzer
Schließblech: Als Sicherheitsschließblech zur Vorrüstung für Türöffner
Verglasung: VSG aus 2-mal SPG beidseitig als ISO-Scheiben; erforderliche Kennzeichnung nach BG-Vorgabe durch Folierung
Regenschiene: Nach außen aufschlagende, auf der Wand liegende Türen erhalten eine
  Regenschiene

3.4 Balkon- und Terrassenbeläge aus Holz
Balkonbeläge aus Holz sollen ausschließlich mit thermobehandelten, dauerhaltbar gemachten einheimischen Harthölzern für Belag und Unterkonstruktion ausgeführt werden. Sämtliche Hölzer für Terrassenbeläge müssen über ein FSC-Siegel verfügen.

Die Materialstärke von Dielen soll mindestens 25 mm, die von VK-Hölzern mindestens 80 mm betragen.
Beläge aus Thermoholzdielen sollen in gleichmäßigen Längen, 2,50 m Einzellänge im laufenden Verband, planeben verlegt werden. Unterkonstruktion sind aus thermobehandelten, FSC-zertifizierten Kanthölzern mit Mindestkantenlänge 80 mm auf Dränlage aus feuchtigkeitsunempfindlichen Auflagern aus XPS-Dämmstoff, Auflagergröße mindestens 12 x 12 cm, herzustellen.

Die Befestigung der hölzernen Bodenbeläge erfolgt mittels gleichmäßig kontrolliert eingesenkter Edelstahlschrauben mit geometrischem Schraubbild.

Oberhalb von Bodeneinläufen und Notüberläufen sind stets Revisionsöffnungen am Holzdielenbelag auszubilden, indem die Dielung unterbrochen und ein optisch unauffälliger Revisionsdeckel aus Dielenbelag eingebaut wird.

## 315 Innentüren

### Titel 01 Türelemente

**01.1 Holztürelement, Röhrenspan, CPL, gefälzt, SUZ, 1010x2135mm**
*** Bezugsbeschreibung
Holz-Innentürelement, 1-flg.

Leistungsumfang
- Türblatt
- Türzarge
- Sämtliche Beschläge und Dichtungen

Zweck: Zimmertürelement ohne  Funktionsanforderung an Schall-,  Rauch- oder Brandschutz
Vorleistung: Trockenbauwand, Mauerwerk
Mech. Anforderung: Kl. 2 (EN1192); M (RAL426)
Klimaanforderung: 2a (EN 12219); II (RAL 426)
Einbausituation: GK-Metallständerwand, Mauerwerk

Definitionen zum Türblatt
Ausführung: Holztürblatt nach DIN 68706-1  Massivholzrahmen,  Röhrenstreifenspan
Oberfläche: Dekorbeschichtungsfolie (CPL)
Kantenausbildung: einfach gefälzt, Normfalz
Einleimer: verdeckter Einleimer, beschichtet wie  Oberfläche

Angaben zur Zarge
Ausführung: Stahlblech-Umfassungszarge nach DIN 18111, d= 1,5 mm
Wandstärke: bis ca. 240 mm
Oberfläche: verzinkt + grundiert

Definitionen der Beschläge
Bänder: 3-tlg.,Edelstahl
Drückergarnitur: Aluminium mit Rosette
Schloss: Einsteckschloss nach DIN 18251,  vorgerichtet für Profilzylinder,  Schlossklasse 1, Riegel und Falle aus  Stahl, verzinkt

Türöffnungsmaß: 1.010 x 2.135 mm

Einbauort: Gruppenraum G3, Nebenraum G3,
 Diff. G3, WC-B, Flur UG
T 03,09,12,13,14,16
Menge: 6,000 Stck

**01.2 Holztürelement, Röhrenspan, CPL, gefälzt, SUZ, 885x2135mm**
*** wie Position 01.1
Türöffnungsmaß: 885 x 2.135 mm

Einbauort:  Lager
T 02
Menge: 1,000 Stck

**01.3 Zulage Glasausschnitt**
Zulage zu Standard-Holz-Türelementen ohne Anforderung für die Ausführung mit einem Glasausschnitt im Türblatt, anstelle Standardausführung Türblatt geschlossen.

Brandschutz: ohne Anforderung
Einbruchhemmung: ohne Anforderung
Glas: mind. 8 mm VSG
Größe: max. mögliche Größe aus dem Herstellerprogramm

Einbauort: Nebenraum G3
Menge: 1,000 Stck

**01.4 Zulage OTS, Gleitschiene, 1flg**
Obentürschließer (OTS) mit Gleitschiene nach DIN EN 1154, als Zulage zu 1-flg. Standardtürelementen anstelle des Standardtürschließers.

Anwendungsklasse: 4
Türflügelbreite: max. 1.100 mm
Öffnungswinkel: über 165°
Türschließergröße: 4

Einbauort: Küche, Nebeneingang
Menge: 2,000 Stck

**01.5 Stahlblech-Innentür, RS, SEZ, 1flg, 885x2135mm**
Stahl-Blech-Innentürelement, 1-flg. als Rauchschutztür.

Leistungsumfang
- Türblatt
- Türzarge
- Sämtliche Beschläge und Dichtungen
- Vermörtelung

Zweck: Rauch- und Brandschutzür
Vorleistung: Massivwand
Brandschutz: rauchdicht, RS nach DIN 18095 bzw.  S200-C5 nach EN 16034
Einbausituation: Massivwand, MW/Beton

Angaben zum Türblatt
Ausführung: Stahl-Blech, doppelwandig,d= 1 mm, 3-seitig gefalzt, Mineralwolleeinlage, Blattdicke ca. 55 mm

Angaben zur Zarge
Ausführung: Stahleckzarge nach DIN 18111, d= 1,5 mm
Oberfläche: verzinkt + grundiert

Definitionen für die Beschläge
Bänder: 3-tlg., Stahl, verzinkt, 3-D-verstellbar
Drückergarnitur: Edelstahl mit Rosette
Schloss: Einsteckschloss nach DIN 18251, vorgerichtet für Profilzylinder, Schlossklasse 2, Riegel und Falle aus Stahl, verzinkt
Türschließer: Obentürschließer mit Gleitschiene nach DIN EN 1154
Bodendichtung: absenkbar, integriert in Beschlag

Türöffnungsmaß: 885x2.135 mm

Einbauort: Kellertreppe

T 10
Menge: 1,000 Stck

**01.6 Alu-Glas-Tür, 1flg, OL + SL, 1510x2510mm**
Aluminium-Glas-Innentürelement, 1-flg. mit fest verglastem Ober- und Seitenlicht.

Leistungsumfang
- Türblatt
- Türzarge
- Sämtliche Beschläge und Dichtungen

Zweck: Innentürelement ohne  Funktionsanforderung an Schall-,  Rauch- oder Brandschutz
Vorleistung: Massivwand
Einbausituation: GK-Metallständerwand
Türöffnung: ca. 1.135x2.135 mm
Oberlicht: ca. 1.510x375 mm
Seitenlicht: ca. 375x2.135 mm

Angaben zur Türkonstruktion
Ausführung: Aluminium-Glas-Rohrrahmenelement,  flächenbündige Rahmenkonstruktion
Bautiefe: ca. 50 mm
Verglasung: VSG, Dicke ca. 8 mm, mittig verglast
Oberfläche: pulverbeschichtet; Farbton nach Wahl  des AG

Definitionen für die Beschläge
Bänder: Rollentürbänder, 3-tlg.
Drückergarnitur: Edelstahl mit Rosette
Schloss: Rohrrahmeneinsteckschloss nach DIN  18251, vorgerichtet für Profilzylinder,  Riegel und Falle aus Stahl, verzinkt

Öffnungsmaß: 1.510 x 2.510 mm

Einbauort: Besprechung

T 07
Menge: 1,000 Stck

**01.7 Alu-Glas-Tür, 1flg, RS, OL + SL, 1750x2510mm**
Aluminium-Glas-Innentürelement, 1-flg. als Rauchschutztür mit fest verglastem Ober- und Seitenlicht.

Leistungsumfang
- Türblatt
- Türzarge
- Sämtliche Beschläge und Dichtungen

Zweck: Rauch- und Brandschutzür
Vorleistung: Massivwand
Einbausituation: GK-Metallständerwand
Türöffnung: ca. 1.135x2.135 mm
Oberlicht: ca. 1.750x375 mm
Seitenlicht: ca. 615x2.135 mm

Angaben zur Türkonstruktion
Ausführung: Aluminium-Glas-Rohrrahmenelement,  flächenbündige Rahmenkonstruktion
Bautiefe: ca. 50 mm
Verglasung: VSG, Dicke ca. 8 mm, mittig verglast
Oberfläche: pulverbeschichtet, Farbton nach Wahl  des AG

Definitionen für die Beschläge
Bänder: Rollentürbänder, 3-tlg.
Drückergarnitur: Edelstahl mit Rosette
Schloss: Rohrrahmeneinsteckschloss nach DIN 18251, vorgerichtet für Profilzylinder, Riegel und Falle aus Stahl, verzinkt
Türschließer: Obentürschließer mit Gleitschiene nach DIN EN 1154
Brandschutz: rauchdicht, RS nach DIN 18095 bzw.  Sm-C5 nach DIN EN 13501-2
Bodendichtung: absenkbar, integriert in Beschlag

Öffnungsmaß: 1.750 x 2.510 mm

Einbauort: Treppenhaus UG

T 04
Menge: 1,000 Stck

**01.8 Alu-Glas-Tür, 2flg, RS, OL, 2260x2510mm**
Aluminium-Glas-Innentürelement, 2-flg. als Rauchschutztür mit Gang- und Standflügel und fest verglastem, mittig geteiltem Oberlicht.

Leistungsumfang
- Türblatt
- Türzarge
- Sämtliche Beschläge und Dichtungen

Zweck: Rauch- und Brandschutzür
Vorleistung: Massivwand
Brandschutz: rauchdicht, RS nach DIN 18095 bzw.  Sm-C5 nach DIN EN 13501-2
Einbausituation: GK-Metallständerwand
Türöffnung: ca. 2.260x2.135 mm
Oberlicht, 2-tlg.: ca. 2.260x375 mm

Angaben zur Türkonstruktion
Ausführung: Aluminium-Glas-Rohrrahmenelement,  flächenbündige Rahmenkonstruktion
Bautiefe: ca. 50 mm
Verglasung: VSG, Dicke ca. 8 mm, mittig verglast
Oberfläche: pulverbeschichtet, Farbton nach Wahl  des AG

Definitionen für die Beschläge
Bänder: Rollentürbänder, 3-tlg.
Drückergarnitur: Edelstahl mit Rosette
Schloss: Rohrrahmeneinsteckschloss nach DIN 18251, Treibriegelverschluss im Standflügel, vorgerichtet für Profilzylinder, Riegel und Falle aus Stahl, verzinkt
Türschließer: Obentürschließer mit Gleitschiene nach DIN EN 1154 mit integrierter Schließfolgeregelung für 2-flg. Türen
Bodendichtung: absenkbar, integriert in Beschlag

Öffnungsmaß: 2.260 x 2.510 mm

Einbauort: Treppenhaus EG

T 05
Menge: 1,000 St

**01.9 Zulage Unterschnitt ca. 10 mm**
Zulage für die Herstellung eines Unterschnittes.

Höhe:  ca. 10 mm
Menge: 11,000 Stck

**01.10 Innere Verleistung Flachprofil 40mm, Aluminium, umlaufend**
Der innere Anschluß an die Leibung ist mit einer umlaufenden Verleistung beidseitig, Flachprofil 40 mm beschichtet in Elementfarbe, auszuführen.
Menge: 125,000 m

### Titel 02 Stundenlohnarbeiten

*Hinweis: ABRECHNUNGSHINWEIS Stundenlohnarbeiten*
Stundenlöhne enthalten die Zulagen für Feiertags-, Samstags- und Sonntagsarbeit sowie für Überstunden.

Mit den Stundenlöhnen sind im Weiteren Fahrkosten, Aufwendungen für Verpflegung, Übernachtung sowie Kleinmaterialien, Einsatz von Kleinmaschinen und Verbrauchsmaterialien usw. abgegolten.

Ein Anspruch auf Ableistung der nachstehend genannten Stunden besteht generell nicht.

Ein Vergütungsanspruch für Zeitaufwendungen entsteht nur, wenn die voraussichtlich benötigten Aufwendungen vor Arbeitsausführung von der Bauleitung bestätigt/beauftragt wurden.

Für einfache Tätigkeiten, wie Transport, Reinigung, Stemm- und Abbrucharbeiten etc., gelangen grundsätzlich nur die Stundensätze für Bauhelfer zur Abrechnung.

Die vom AN angegebenen Stundensätze werden als Grundlage wechselseitiger Zeitaufwandsverrechnung zwischen AN und AG herangezogen.

**02.1 Stundensatz: Fachwerker**
Stundensatz für Leistungen, welche nicht in den Positionen erfasst sind und nur auf ausdrückliche Anweisung der Bauleitung gegen Nachweis zur Ausführung kommen.

Fachwerker
Menge: 5,000 h

**02.2 Stundensatz: Bauhelfer**
Stundensatz für Leistungen, welche nicht in den Positionen erfasst sind und nur auf ausdrückliche Anweisung der Bauleitung gegen Nachweis zur Ausführung kommen.

Bauhelfer
Menge: 5,000 h
